# Tabuleiro de painel sandwich, para formação de pendente em cobertura inclinada

- Propriedade do ficheiro: CYPE INGENIEROS, S.A.
- Formato: FIEBDC-3/2002
- Moeda: EUR
- Custos indirectos: 3.00 %
- IVA: 23.00 %

## Q Coberturas

### QU Componentes de coberturas inclinadas

#### QUG Formação de pendentes

**QUG140** m² Tabuleiro de painel sandwich, para formação de pendente em cobertura inclinada.
Tabuleiro de painel sandwich com ligação macho-fêmea, Ondutherm H10+A30+FAN13 "ONDULINE", composto de: face superior de painel de aglomerado hidrófugo de 10 mm de espessura, núcleo isolante de espuma de poliestireno extrudido de 30 mm de espessura e face inferior de friso de abeto natural, de 13 mm de espessura, fixado mecanicamente sobre suporte descontínuo de madeira; para formação de pendente em cobertura inclinada. Inclusive tira-fundos de aço zincado "ONDULINE", para fixação sobre suporte de madeira; massa de poliuretano, Onduflex 300 (300 cm³) "ONDULINE", para vedação de juntas entre painéis; tela autocolante auto-protegida Ondufilm "ONDULINE", para a vedação de juntas.
Inclui: Marcação. Corte das peças. Colocação dos painéis que formam o tabuleiro. Fixação mecânica das peças ao suporte. Vedação de juntas e ligações.
Critério de medição de projecto: Superfície da vertente medida em verdadeira magnitude, segundo documentação gráfica de Projecto.
Critério de medição de obra: Medir-se-á, em verdadeira magnitude, a superfície realmente executada segundo especificações de Projecto.

| Código | Un | Descrição | Rendimento | Preço | Importância |
|---|---|---|---|---|---|
| mt13pso010daa | m² | Painel sandwich com ligação macho-fêmea, Ondutherm H10+A30+FAN13 "ONDULINE", composto de: face superior de painel de aglomerado hidrófugo de 10 mm de espessura, núcleo isolante de espuma de poliestireno extrudido de 30 mm de espessura e face inferior de friso de abeto natural, de 13 mm de espessura. (material) | 1.050 | 34.68 | 36.41 |
| mt13lpo037a | Ud | Tira-fundo de aço zincado "ONDULINE", de 6 mm de diâmetro e 60 mm de comprimento, de cabeça escareada, para fixação sobre suporte de madeira. (material) | 5.000 | 0.11 | 0.55 |
| mt13bto020b | m | Tela autocolante auto-protegida Ondufilm "ONDULINE", para a vedação de juntas. (material) | 1.000 | 3.42 | 3.42 |
| mt13bto025a | Ud | Massa de poliuretano, Onduflex 300 (300 cm³) "ONDULINE", para vedação de juntas entre painéis. (material) | 0.250 | 6.73 | 1.68 |
| mo017 | h | Oficial de 1ª carpinteiro. (mão de obra) | 0.160 | 19.50 | 3.12 |
| mo058 | h | Ajudante de carpinteiro. (mão de obra) | 0.160 | 18.85 | 3.02 |
| % | % | Custos directos complementares | 2 % | 48.20 | 0.96 |
|  |  | Custos directos |  |  | 49.16 |
