# Cobertura inclinada de placas asfálticas Onducober 95 (10 ondas) "ONDULINE", de perfil ondulado e cor preto, fixadas mecanicamente, com uma pendente maior que 10%

- Propriedade do ficheiro: CYPE INGENIEROS, S.A.
- Formato: FIEBDC-3/2002
- Moeda: EUR
- Custos indirectos: 3.00 %
- IVA: 23.00 %

## Q Coberturas

### QT Inclinadas

#### QTF Placas de cobertura

**QTF030** m² Cobertura inclinada de placas asfálticas Onducober 95 (10 ondas) "ONDULINE", de perfil ondulado e cor preto, fixadas mecanicamente, com uma pendente maior que 10%.
Fornecimento e montagem do revestimento de vertentes de coberturas inclinadas, com uma pendente maior que 10%, com placas asfálticas Onducober 95 (10 ondas) "ONDULINE", de perfil ondulado e cor preto, à base de fibras minerais e vegetais saturadas com uma emulsão betuminosa a altas temperaturas, fixadas mecanicamente a qualquer tipo de madre estrutural (não incluída neste preço). Incluindo p/p de sobreposições, elementos de fixação, acessórios, juntas, remates perimetrais e outras peças de remate para o tratamento de pontos singulares.
Inclui: Marcação das placas por vertente. Corte, preparação e colocação das placas. Execução de juntas e perímetro. Fixação mecânica das placas. Tratamento do pontos singulares com peças de remate.
Critério de medição de projecto: Superfície medida em verdadeira magnitude, segundo documentação gráfica de Projecto.
Critério de medição de obra: Medir-se-á, em verdadeira magnitude, a superfície realmente executada segundo especificações de Projecto.

| Código | Un | Descrição | Rendimento | Preço | Importância |
|---|---|---|---|---|---|
| mt13lpo010m | m² | Placa asfáltica Onducober 95 (10 ondas) "ONDULINE", de perfil ondulado e cor preto, à base de fibras minerais e vegetais saturadas com uma emulsão betuminosa a altas temperaturas, segundo NP EN 534. (material) | 1.200 | 8.75 | 10.50 |
| mt13lpo040g | m | Peça de cumeeira, Onducober "ONDULINE", cor preto, para coberturas de placas. (material) | 0.100 | 6.46 | 0.65 |
| mt13lpo020b | m | Peça de remate perimetral Onducober "ONDULINE", para coberturas de placas. (material) | 0.100 | 5.31 | 0.53 |
| mt13lpo070b | Ud | Arejador "ONDULINE", de 86x47 cm, para coberturas de placas. (material) | 0.020 | 83.55 | 1.67 |
| mt13blw120 | Ud | Parafuso autoperfurante para fixação de placas. (material) | 2.000 | 0.45 | 0.90 |
| op00ciz010 |  | Tesoura. | 1.000 | 0.00 | 0.00 |
| op00roe010 |  | Roedora. | 1.000 | 0.00 | 0.00 |
| mo051 | h | Oficial de 1ª montador de painéis metálicos. (mão de obra) | 0.091 | 17.77 | 1.62 |
| mo098 | h | Ajudante de montador de painéis metálicos. (mão de obra) | 0.091 | 16.81 | 1.53 |
| % | % | Custos directos complementares | 2 % | 17.40 | 0.35 |
|  |  | Custos directos |  |  | 17.75 |
