# Travamento de parede exterior de estrutura leve de madeira

- Propriedade do ficheiro: CYPE INGENIEROS, S.A.
- Formato: FIEBDC-3/2002
- Moeda: EUR
- Custos indirectos: 3.00 %
- IVA: 23.00 %

**EML020** m² Travamento de parede exterior de estrutura leve de madeira, em ambas as faces, com painel estrutural de madeira, de 15 mm de espessura, fixado aos montantes com pregos, de aço galvanizado de alta aderência.
Travamento de parede exterior de estrutura leve de madeira, em ambas as faces, com painel estrutural de madeira, de 15 mm de espessura, fixado aos montantes com pregos, de aço galvanizado de alta aderência.
Inclui: Implantação e marcação de eixos. Preparação e corte dos painéis. Fixação dos painéis à estrutura leve de madeira.
Critério de medição de projecto: Superfície medida segundo documentação gráfica de Projecto, sem deduzir aberturas menores que 1 m² e descontando, nas aberturas de superfície maior de 1 m², o excesso sobre 1 m².
Critério de medição de obra: Medir-se-á a superfície realmente executada segundo especificações de Projecto, sem deduzir aberturas menores que 1 m² e descontando, nas aberturas de superfície maior de 1 m², o excesso sobre 1 m².

| Código | Un | Descrição | Rendimento | Preço | Importância |
|---|---|---|---|---|---|
| mt08eff040aa | m² | Painel estrutural de madeira para uso em ambiente húmido, de 2500x1250 mm e 15 mm de espessura, segundo NP EN 312. (material) | 2.000 | 6.80 | 13.60 |
| mt07emr111d | Ud | Prego, de 4 mm de diâmetro e 75 mm de comprimento, de aço galvanizado de alta aderência. (material) | 26.667 | 0.08 | 2.13 |
| mo048 | h | Oficial de 1ª montador de estruturas de madeira. (mão de obra) | 0.200 | 19.66 | 3.93 |
| mo095 | h | Ajudante de montador de estruturas de madeira. (mão de obra) | 0.200 | 19.18 | 3.84 |
| % | % | Custos directos complementares | 2 % | 23.50 | 0.47 |
|  |  | Custos directos |  |  | 23.97 |
