# Sistema Onducober "ONDULINE" de placas asfálticas, para cobertura inclinada

- Propriedade do ficheiro: CYPE Ingenieros S.A.
- Formato: FIEBDC-3/2016
- Programa: Gerador de preços para construção civil. CYPE Ingenieros, S.A.
- Data: 11/12/2023
- Moeda: EUR
- Custos indirectos: 3 %
- IVA: 23 %

## Q Coberturas

### QT Inclinadas

#### QTX Sistemas de telhados

**QTX025** m² Sistema Onducober "ONDULINE" de placas asfálticas, para cobertura inclinada.
Sistema Onducober "ONDULINE", sobre suporte descontínuo metálico, composto por placas asfálticas Onducober 95 (10 ondas) "ONDULINE", de perfil ondulado e cor preto, fixadas ao suporte através de parafusos auto-roscantes "ONDULINE". Inclusive remates.
Critérios considerados na determinação do preço da unidade de obra: O preço não inclui a superfície suporte.
Inclui: Limpeza da superfície suporte. Fixação das placas asfálticas. Resolução de pontos singulares.
Critério de medição de projecto: Superfície da vertente medida em verdadeira magnitude, segundo documentação gráfica de Projecto.
Critério de medição de obra: Medir-se-á, em verdadeira magnitude, a superfície realmente executada segundo especificações de Projecto.

| Código | Un | Descrição | Rendimento | Preço | Importância |
|---|---|---|---|---|---|
| mt13lpo010i | m² | Placa asfáltica Onducober 95 (10 ondas) "ONDULINE", de perfil ondulado e cor preto, à base de fibras minerais e vegetais saturadas com uma emulsão betuminosa a altas temperaturas, segundo NP EN 534. (material) | 1.15 | 8.13 | 9.350 |
| mt13lpo052f | Ud | Parafuso auto-roscante "ONDULINE", para a fixação sobre suporte metálico. (material) | 6 | 0.11 | 0.660 |
| mt13blw015b | m | Ripa de cumeeira de 42x27 mm de secção, de madeira de pinheiro-bravo (Pinus pinaster), tratada em autoclave, com classe de risco 2, segundo NP EN 335, acabamento escovado, com humidade inferior a 20%. Inclusive elementos de fixação sobre estrutura. (material) | 0.2 | 0.51 | 0.102 |
| mt13lpo040g | m | Telhão asfáltico Onducober "ONDULINE", com abas adaptáveis a qualquer ângulo, cor preto, à base de fibras minerais e vegetais saturadas com uma emulsão betuminosa a altas temperaturas, de 50 cm de largura e 100 cm de comprimento, com abas adaptáveis a qualquer ângulo, para cobertura de placas asfálticas. (material) | 0.2 | 7.67 | 1.534 |
| mt13lpo020g | m | Remate lateral Onducober "ONDULINE", de chapa de aço, de 10 cm de altura, 7 cm de largura e 2 m de comprimento, para cobertura de placas asfálticas. (material) | 0.05 | 6.91 | 0.346 |
| mt13lpo060a | m | Perfil de espuma de polietileno Tapaondas "ONDULINE", com o mesmo perfil da onda, de 4 cm de altura e 84 cm de comprimento, para a vedação de placas asfálticas sem obstaculizar a ventilação no apoio das placas em beirados e cumeeiras de coberturas inclinadas. (material) | 0.4 | 7.38 | 2.952 |
| mo020 | h | Oficial de 1ª construção. (mão de obra) | 0.3 | 22.29 | 6.687 |
| mo113 | h | Operário não qualificado construção. (mão de obra) | 0.3 | 21.08 | 6.324 |
| % | % | Custos directos complementares | 2 % | 27.955 | 0.559 |
|  |  | Custos directos |  |  | 28.514 |

Resíduos:
- colocação: mt13lpo010i; factor de resíduo 0.06
- colocação: mt13lpo052f Parafuso auto-roscante "ONDULINE", para a fixação sobre suporte metálico; factor de resíduo 0.005
- colocação: mt13blw015b; factor de resíduo 0.014
- colocação: mt13lpo060a; factor de resíduo 0.0592381

## Recursos

**mt13lpo010i** m² Placa asfáltica Onducober 95 (10 ondas) "ONDULINE"
Dados técnicos: Custo energético 142.797 MJ; Emissão de CO2 4.316 kg; Código LER 17 03 02; Massa do elemento 3.179 kg; Volume 0.003179 m3
Resíduos:
- embalagem: re170201 Madeira. (componente de resíduo); rendimento 0.017 kg; Código LER 17 02 01; Massa do elemento 1 kg; Volume 0.000909 m3
- embalagem: re170203 Plástico. (componente de resíduo); rendimento 0.005 kg; Código LER 17 02 03; Massa do elemento 1 kg; Volume 0.001667 m3

**mt13lpo052f** Ud Parafuso auto-roscante "ONDULINE", para a fixação sobre suporte metálico
Dados técnicos: Custo energético 0.076 MJ; Emissão de CO2 0.005 kg; Código LER 17 04 05; Massa do elemento 0.0076 kg; Volume 0.000004 m3
Resíduos:
- embalagem: re150101 Embalagens de papel e cartão. (componente de resíduo); rendimento 0.001 kg; Código LER 15 01 01; Massa do elemento 1 kg; Volume 0.001333 m3

**mt13blw015b** m Ripa de cumeeira de 42x27 mm de secção
Dados técnicos: Custo energético 73.547 MJ; Emissão de CO2 -0.995 kg; Código LER 17 02 01; Massa do elemento 0.54 kg; Volume 0.000491 m3
Resíduos:
- embalagem: re170203 Plástico; rendimento 0.002 kg

**mt13lpo060a** m Perfil de espuma de polietileno Tapaondas "ONDULINE"
Dados técnicos: Custo energético 3.023 MJ; Emissão de CO2 0.109 kg; Código LER 17 06 04; Massa do elemento 0.021 kg; Volume 0.000035 m3
Resíduos:
- embalagem: re170203 Plástico; rendimento 0.002 kg
