# Sistema Onduvilla "ONDULINE" de placas asfálticas, para cobertura inclinada

- Propriedade do ficheiro: CYPE Ingenieros S.A.
- Formato: FIEBDC-3/2016
- Programa: Gerador de preços para construção civil. CYPE Ingenieros, S.A.
- Data: 11/12/2023
- Moeda: EUR
- Custos indirectos: 3 %
- IVA: 23 %

## Q Coberturas

### QT Inclinadas

#### QTX Sistemas de telhados

**QTX030** m² Sistema Onduvilla "ONDULINE" de placas asfálticas, para cobertura inclinada.
Sistema Onduvilla "ONDULINE", sobre suporte contínuo de madeira, composto por placas asfálticas Onduvilla (6 ondas) "ONDULINE", de perfil ondulado, cor Rojo Sombreado, fixadas ao suporte através de pregos de aço com cabeça de plástico. Inclusive remates.
Critérios considerados na determinação do preço da unidade de obra: O preço não inclui a superfície suporte.
Inclui: Limpeza da superfície suporte. Fixação das placas asfálticas. Resolução de pontos singulares.
Critério de medição de projecto: Superfície da vertente medida em verdadeira magnitude, segundo documentação gráfica de Projecto.
Critério de medição de obra: Medir-se-á, em verdadeira magnitude, a superfície realmente executada segundo especificações de Projecto.

| Código | Un | Descrição | Rendimento | Preço | Importância |
|---|---|---|---|---|---|
| mt13pao010a | m² | Placa asfáltica Onduvilla (6 ondas) "ONDULINE", de perfil ondulado, cor Rojo Sombreado, à base de fibras minerais e vegetais saturadas com uma emulsão betuminosa a altas temperaturas, segundo NP EN 534. (material) | 1.15 | 16.18 | 18.607 |
| mt13pao020a | Ud | Prego de aço com cabeça de plástico, Onduvilla "ONDULINE", cor Rojo Sombreado. (material) | 6 | 0.11 | 0.660 |
| mt13pao030a | m | Peça de cumeeira, à base de fibras minerais e vegetais saturadas com uma emulsão betuminosa a altas temperaturas, Onduvilla "ONDULINE", cor Rojo Sombreado. (material) | 0.2 | 9.98 | 1.996 |
| mt13pao040a | m | Remate lateral, à base de fibras minerais e vegetais saturadas com uma emulsão betuminosa a altas temperaturas, Onduvilla "ONDULINE", cor Rojo Sombreado. (material) | 0.05 | 6.65 | 0.333 |
| mo020 | h | Oficial de 1ª construção. (mão de obra) | 0.1 | 22.29 | 2.229 |
| mo113 | h | Operário não qualificado construção. (mão de obra) | 0.1 | 21.08 | 2.108 |
| % | % | Custos directos complementares | 2 % | 25.933 | 0.519 |
|  |  | Custos directos |  |  | 26.452 |

Resíduos:
- colocação: mt13pao010a; factor de resíduo 0.03
- colocação: mt13pao020a Prego de aço com cabeça de plástico, Onduvilla "ONDULINE", cor Rojo Sombreado; factor de resíduo 0.00494737
- colocação: mt13pao030a; factor de resíduo 0.03
- colocação: mt13pao040a; factor de resíduo 0.06

## Recursos

**mt13pao010a** m² Placa asfáltica Onduvilla (6 ondas) "ONDULINE"
Dados técnicos: Custo energético 184.632 MJ; Emissão de CO2 5.589 kg; Código LER 17 03 02; Massa do elemento 4.11 kg; Volume 0.00411 m3
Resíduos:
- embalagem: re170201 Madeira. (componente de resíduo); rendimento 0.021 kg; Código LER 17 02 01; Massa do elemento 1 kg; Volume 0.000909 m3
- embalagem: re170203 Plástico. (componente de resíduo); rendimento 0.008 kg; Código LER 17 02 03; Massa do elemento 1 kg; Volume 0.001667 m3

**mt13pao020a** Ud Prego de aço com cabeça de plástico, Onduvilla "ONDULINE", cor Rojo Sombreado
Dados técnicos: Custo energético 0.095 MJ; Emissão de CO2 0.006 kg; Código LER 17 04 05; Massa do elemento 0.0095 kg; Volume 0.000005 m3
Resíduos:
- embalagem: re150101 Embalagens de papel e cartão. (componente de resíduo); rendimento 0.001 kg; Código LER 15 01 01; Massa do elemento 1 kg; Volume 0.001333 m3

**mt13pao030a** m Peça de cumeeira
Dados técnicos: Custo energético 53.921 MJ; Emissão de CO2 1.616 kg; Código LER 17 03 02; Massa do elemento 1.19 kg; Volume 0.00119 m3
Resíduos:
- embalagem: re170201 Madeira; rendimento 0.009 kg
- embalagem: re170203 Plástico; rendimento 0.003 kg

**mt13pao040a** m Remate lateral, à base de fibras minerais e vegetais saturadas com uma emulsão betuminosa a altas temperaturas
Dados técnicos: Custo energético 19.641 MJ; Emissão de CO2 0.568 kg; Código LER 17 03 02; Massa do elemento 0.42 kg; Volume 0.00042 m3
Resíduos:
- embalagem: re170201 Madeira; rendimento 0.007 kg
- embalagem: re170203 Plástico; rendimento 0.002 kg
