# Tabuleiro de painel sandwich com ligação macho-fêmea

- Propriedade do ficheiro: CYPE INGENIEROS, S.A.
- Formato: FIEBDC-3/2002
- Moeda: EUR
- Custos indirectos: 3.00 %
- IVA: 23.00 %

## Q Coberturas

### QT Inclinadas

#### QTY Reparações e reforços

**QTY052** m² Tabuleiro de painel sandwich com ligação macho-fêmea, Ondutherm H10+A30+FAN13 "ONDULINE", composto de: face superior de painel de aglomerado hidrófugo de 10 mm de espessura, núcleo isolante de espuma de poliestireno extrudido de 30 mm de espessura e face inferior de friso de abeto natural, em cobertura inclinada, fixado mecanicamente sobre estrutura (não incluído neste preço).
Formação de tabuleiro de painel sandwich com ligação macho-fêmea, Ondutherm H10+A30+FAN13 "ONDULINE", composto de: face superior de painel de aglomerado hidrófugo de 10 mm de espessura, núcleo isolante de espuma de poliestireno extrudido de 30 mm de espessura e face inferior de friso de abeto natural, em cobertura inclinada, fixada mecanicamente sobre estrutura (não incluída neste preço). Incluindo p/p de marcação e corte das peças, fixações mecânicas e vedação de juntas entre placas.
Inclui: Marcação. Corte das peças. Fixação mecânica das peças ao suporte. Vedação de juntas entre placas.
Critério de medição de projecto: Superfície da vertente medida em verdadeira magnitude, segundo documentação gráfica de Projecto.
Critério de medição de obra: Medir-se-á, em verdadeira magnitude, a superfície realmente executada segundo especificações de Projecto.

| Código | Un | Descrição | Rendimento | Preço | Importância |
|---|---|---|---|---|---|
| mt13pso010daa | m² | Painel sandwich com ligação macho-fêmea, Ondutherm H10+A30+FAN13 "ONDULINE", composto de: face superior de painel de aglomerado hidrófugo de 10 mm de espessura, núcleo isolante de espuma de poliestireno extrudido de 30 mm de espessura e face inferior de friso de abeto natural. (material) | 1.100 | 28.08 | 30.89 |
| mt13lpo034c | Ud | Prego, Espiral "ONDULINE", com anilha. (material) | 5.000 | 0.06 | 0.30 |
| mt13bto020b | m | Tela autocolante auto-protegida, Ondufilm "ONDULINE", para a vedação de juntas. (material) | 1.000 | 3.42 | 3.42 |
| mo017 | h | Oficial de 1ª carpinteiro. (mão de obra) | 0.238 | 17.51 | 4.17 |
| mo058 | h | Ajudante de carpinteiro. (mão de obra) | 0.238 | 16.93 | 4.03 |
| % | % | Custos directos complementares | 2 % | 42.81 | 0.86 |
|  |  | Custos directos |  |  | 43.67 |
