# Ponto singular para cobertura inclinada de placas asfálticas

- Propriedade do ficheiro: CYPE INGENIEROS, S.A.
- Formato: FIEBDC-3/2002
- Moeda: EUR
- Custos indirectos: 3.00 %
- IVA: 23.00 %

## Q Coberturas

### QU Componentes de coberturas inclinadas e curvas

#### QUA De placas asfálticas

**QUA011** m Ponto singular para cobertura inclinada de placas asfálticas.
Remate lateral para cobertura inclinada com uma pendente maior que 10%, remates laterais Onducober "ONDULINE", de chapa de aço, de 10 cm de altura, 7 cm de largura e 2 m de comprimento. Inclusive acessórios de fixação das peças às placas.
Inclui: Marcação e colocação das peças de remate sobre as placas de cobertura. Fixação das peças às placas.
Critério de medição de projecto: Largura medida segundo documentação gráfica de Projecto, incrementada em 5 cm para cada lado.
Critério de medição de obra: Medir-se-á o comprimento realmente executado segundo especificações de Projecto, incluindo as entregas nos apoios.

| Código | Un | Descrição | Rendimento | Preço | Importância |
|---|---|---|---|---|---|
| mt13lpo020g | m | Remate lateral Onducober "ONDULINE", de chapa de aço, de 10 cm de altura, 7 cm de largura e 2 m de comprimento, para cobertura de placas asfálticas. (material) | 1.000 | 6.91 | 6.91 |
| mt13lpo052f | Ud | Parafuso auto-roscante "ONDULINE", para a fixação sobre suporte metálico. (material) | 4.000 | 0.11 | 0.44 |
| mo051 | h | Oficial de 1ª montador de painéis metálicos. (mão de obra) | 0.241 | 22.91 | 5.52 |
| mo098 | h | Ajudante de montador de painéis metálicos. (mão de obra) | 0.082 | 21.75 | 1.78 |
| % | % | Custos directos complementares | 2 % | 14.65 | 0.29 |
|  |  | Custos directos |  |  | 14.94 |
