# Drenagem de muro de cave ou estrutura enterrada

- Propriedade do ficheiro: CYPE INGENIEROS, S.A.
- Formato: FIEBDC-3/2002
- Moeda: EUR
- Custos indirectos: 3.00 %
- IVA: 23.00 %

**NIM040** m² Drenagem de muro de cave ou estrutura enterrada, pela sua face exterior, com lâmina drenante nodular de polietileno de alta densidade (PEAD/HDPE), Fondaline Geotextil 500 "ONDULINE", com nódulos de 8 mm de altura, com geotêxtil de polipropileno incorporado, resistência à compressão 150 kN/m² segundo EN ISO 604, capacidade de drenagem 5 l/(s·m) e massa nominal 0,7 kg/m², fixada ao muro previamente impermeabilizado através de fixações mecânicas, e rematado superiormente com perfis metálicos.
Formação de drenagem de muro de cave ou estrutura enterrada, pela sua face exterior, através de lâmina drenante nodular de polietileno de alta densidade (PEAD/HDPE), Fondaline Geotextil 500 "ONDULINE", com nódulos de 8 mm de altura, com geotêxtil de polipropileno incorporado, resistência à compressão 150 kN/m² segundo EN ISO 604, capacidade de drenagem 5 l/(s·m) e massa nominal 0,7 kg/m²; fixada ao paramento vertical através de fixações mecânicas (2 ud/m²), com os nódulos contra o muro previamente impermeabilizado. Incluindo p/p de limpeza e preparação da superfície, sobreposições horizontais e verticais, remates de esquinas e cantos e colocação de perfil metálico de remate superior (0,3 m/m²).
Inclui: Realização de trabalhos auxiliares na superfície suporte (ajuste de ângulos, passagem de tubos, etc.). Limpeza e preparação da superfície na qual se irá aplicar a lâmina drenante e filtrante. Colocação da lâmina drenante e filtrante. Tratamento dos elementos singulares (ângulos, arestas, etc.).
Critério de medição de projecto: Superfície medida segundo documentação gráfica de Projecto.
Critério de medição de obra: Medir-se-á a superfície realmente executada segundo especificações de Projecto, incluindo as entregas e as sobreposições.

| Código | Un | Descrição | Rendimento | Preço | Importância |
|---|---|---|---|---|---|
| mt14gdo010d | m² | Lâmina drenante nodular de polietileno de alta densidade (PEAD/HDPE), Fondaline Geotextil 500 "ONDULINE", com nódulos de 8 mm de altura, com geotêxtil de polipropileno incorporado, resistência à compressão 150 kN/m² segundo EN ISO 604, capacidade de drenagem 5 l/(s·m) e massa nominal 0,7 kg/m². (material) | 1.100 | 2.81 | 3.09 |
| mt15pao015a | Ud | Prego de aço de 62 mm de comprimento, com anilha flexível de polietileno de 36 mm de diâmetro, para fixação de membrana drenante. (material) | 2.000 | 0.44 | 0.88 |
| mt15pao020b | m | Perfil de remate "ONDULINE". (material) | 0.300 | 1.93 | 0.58 |
| mo029 | h | Oficial de 1ª aplicador de lâminas impermeabilizantes. (mão de obra) | 0.188 | 17.19 | 3.23 |
| mo067 | h | Ajudante de aplicador de lâminas impermeabilizantes. (mão de obra) | 0.188 | 16.81 | 3.16 |
| % | % | Custos directos complementares | 2 % | 10.94 | 0.22 |
|  |  | Custos directos |  |  | 11.16 |
