# Drenagem sob ensoleiramento geral, com lâminas nodulares

- Propriedade do ficheiro: CYPE INGENIEROS, S.A.
- Formato: FIEBDC-3/2002
- Moeda: EUR
- Custos indirectos: 3.00 %
- IVA: 23.00 %

## N Isolamentos e impermeabilizações

### ND Drenagens

#### NDC Fundações

**NDC010** m² Drenagem sob ensoleiramento geral, com lâminas nodulares.
Drenagem sob ensoleiramento geral, com lâmina drenante e filtrante de estrutura nodular de polietileno de alta densidade (PEAD/HDPE), Fondaline 500 "ONDULINE", com nódulos de 7,5 mm de altura, resistência à compressão 150 kN/m² segundo EN ISO 604, capacidade de drenagem 5 l/(s·m) e massa nominal 0,5 kg/m², preparada para receber directamente o betão do ensoleiramento geral. Colocação em obra: com sobreposições na base do ensoleiramento geral, sobre o terreno.
Inclui: Limpeza e preparação da superfície. Colocação da camada drenante. Resolução de pontos singulares.
Critério de medição de projecto: Superfície medida segundo documentação gráfica de Projecto.
Critério de medição de obra: Medir-se-á a superfície realmente executada segundo especificações de Projecto, incluindo as entregas e as sobreposições.

| Código | Un | Descrição | Rendimento | Preço | Importância |
|---|---|---|---|---|---|
| mt14gdo010c | m² | Lâmina drenante e filtrante de estrutura nodular de polietileno de alta densidade (PEAD/HDPE), Fondaline 500 "ONDULINE", com nódulos de 7,5 mm de altura, resistência à compressão 150 kN/m² segundo EN ISO 604, capacidade de drenagem 5 l/(s·m) e massa nominal 0,5 kg/m². (material) | 1.100 | 2.15 | 2.37 |
| mo029 | h | Oficial de 1ª aplicador de lâminas impermeabilizantes. (mão de obra) | 0.050 | 22.68 | 1.13 |
| mo067 | h | Ajudante de aplicador de lâminas impermeabilizantes. (mão de obra) | 0.050 | 22.13 | 1.11 |
| % | % | Custos directos complementares | 2 % | 4.61 | 0.09 |
|  |  | Custos directos |  |  | 4.70 |
