# Impermeabilização da parede meeira com painel impermeabilizante de placas moldadas

- Propriedade do ficheiro: CYPE INGENIEROS, S.A.
- Formato: FIEBDC-3/2002
- Moeda: EUR
- Custos indirectos: 3.00 %
- IVA: 23.00 %

## N Isolamentos e impermeabilizações

### NI Impermeabilizações

#### NIT Empenas

**NIT020** m² Impermeabilização da parede meeira com painel impermeabilizante de placas moldadas.
Impermeabilização da parede meeira de até 12 m de altura com painel impermeabilizante de placas asfálticas 10 ondas, de perfil ondulado e cor preto, à base de fibras minerais e vegetais saturadas com uma emulsão betuminosa a altas temperaturas, disposição das placas em fiadas sobrepostas, fixadas à parede meeira directamente sobre o suporte com parafusos galvanizados; e remate perimetral de prancha galvanizada esmaltada, de várias cores.
Inclui: Preparação e limpeza do suporte. Corte e colocação das placas do painel impermeabilizante. Colocação das placas. Resolução do perímetro interior e exterior do elemento. Fixação das placas. Correcção de falhas e limpeza.
Critério de medição de projecto: Superfície medida segundo documentação gráfica de Projecto.
Critério de medição de obra: Medir-se-á a superfície realmente executada segundo especificações de Projecto.

| Código | Un | Descrição | Rendimento | Preço | Importância |
|---|---|---|---|---|---|
| mt13lpo010e | m² | Placa asfáltica 10 ondas, de perfil ondulado e cor preto, à base de fibras minerais e vegetais saturadas com uma emulsão betuminosa a altas temperaturas, segundo NP EN 534. (material) | 1.100 | 8.28 | 9.11 |
| mt13lps030 | Ud | Parafuso galvanizado com bucha de plástico e anilha chumbo/ferro, para fixação de placas sobre parede de materiais cerâmicos. (material) | 6.000 | 0.10 | 0.60 |
| mt13lps020 | m | Remate perimetral de prancha galvanizada esmaltada, de várias cores. (material) | 0.400 | 1.94 | 0.78 |
| mo052 | h | Oficial de 1ª montador de sistemas de fachadas pré-fabricadas. (mão de obra) | 0.150 | 23.31 | 3.50 |
| mo099 | h | Ajudante de montador de sistemas de fachadas pré-fabricadas. (mão de obra) | 0.150 | 22.13 | 3.32 |
| % | % | Custos directos complementares | 2 % | 17.31 | 0.35 |
|  |  | Custos directos |  |  | 17.66 |
