# Membrana altamente transpirante, pelo exterior da cobertura inclinada

- Propriedade do ficheiro: CYPE Ingenieros S.A.
- Formato: FIEBDC-3/2016
- Programa: Gerador de preços para construção civil. CYPE Ingenieros, S.A.
- Data: 22/10/2024
- Moeda: EUR
- Custos indirectos: 3 %
- IVA: 23 %

## N Isolamentos e impermeabilizações

### NE Estanquidade

#### NEN Coberturas inclinadas

**NEN010** m² Membrana altamente transpirante, pelo exterior da cobertura inclinada.
Membrana altamente transpirante, impermeável à água da chuva, de polipropileno, Ondutiss Air 110 "ONDULINE", de 110 g/m², de 0,02 m de espessura de ar equivalente face à difusão de vapor de água, segundo NP EN 1931, estanquidade à água classe W1 segundo EN 1928, (Euroclasse E de reacção ao fogo, segundo NP EN 13501-1). Colocação em obra: com sobreposições, pelo exterior da cobertura inclinada com uma pendente média da vertente até 30%. Inclusive grampos e fita autocolante para vedação de juntas.
Inclui: Limpeza e preparação da superfície. Corte e preparação. Colocação e fixação da lâmina para o controlo do vapor. Corte da fita de vedação. Colocação da fita de vedação.
Critério de medição de projecto: Superfície medida segundo documentação gráfica de Projecto.
Critério de medição de obra: Medir-se-á a superfície realmente executada segundo especificações de Projecto.

| Código | Un | Descrição | Rendimento | Preço | Importância |
|---|---|---|---|---|---|
| mt15reo010h | m² | Membrana altamente transpirante, impermeável à água da chuva, de polipropileno, Ondutiss Air 110 "ONDULINE", de 110 g/m², de 0,02 m de espessura de ar equivalente face à difusão de vapor de água, segundo NP EN 1931, estanquidade à água classe W1 segundo EN 1928, (Euroclasse E de reacção ao fogo, segundo NP EN 13501-1), com resistência aos raios UV de 3 meses, intervalo de temperatura de trabalho de -40 a 80°C, fornecida em rolos de 1,50x50 m, segundo NP EN 13859-2. (material) | 1.2 | 0.99 | 1.188 |
| mt15pdr300c | Ud | Grampo, de aço galvanizado, de 8 mm de altura; para a fixação de lâminas para o controlo do vapor. (material) | 5 | 0.02 | 0.100 |
| mt15pdr050c | m | Fita autocolante, de polietileno, com adesivo acrílico sem dissolventes, armadura de polietileno e película de separação de papel siliconado, de 0,34 mm de espessura e 60 mm de largura, intervalo de temperatura de trabalho de -40 a 80°C, para a vedação nos encontros dos painéis e para a fixação e a vedação de lâminas impermeabilizantes e para o controlo do vapor, fornecida em rolos de 25 m de comprimento. (material) | 1.02 | 1.53 | 1.561 |
| mo054 | h | Oficial de 1ª montador de isolamentos. (mão de obra) | 0.047 | 23.31 | 1.096 |
| mo101 | h | Ajudante de montador de isolamentos. (mão de obra) | 0.023 | 22.13 | 0.509 |
| % | % | Custos directos complementares | 2 % | 4.454 | 0.089 |
|  |  | Custos directos |  |  | 4.543 |

Resíduos:
- colocação: mt15reo010h; factor de resíduo 0.07
- colocação: mt15pdr050c; factor de resíduo 0.044

## Recursos

**mt15reo010h** m² Membrana altamente transpirante
Dados técnicos: Custo energético 12.547 MJ; Emissão de CO2 0.436 kg; Código LER 17 06 04; Massa do elemento 0.11 kg; Volume 0.000183 m3
Resíduos:
- embalagem: re170203 Plástico. (componente de resíduo); rendimento 0.024 kg; Código LER 17 02 03; Massa do elemento 1 kg; Volume 0.001667 m3

**mt15pdr300c** Ud Grampo, de aço galvanizado, de 8 mm de altura; para a fixação de lâminas para o controlo do vapor
Dados técnicos: Custo energético 0.713 MJ; Emissão de CO2 1.122 kg
Resíduos:
- embalagem: re150101 Embalagens de papel e cartão. (componente de resíduo); rendimento 1.32 kg; Código LER 15 01 01; Massa do elemento 1 kg; Volume 0.001333 m3

**mt15pdr050c** m Fita autocolante
Dados técnicos: Custo energético 8.037 MJ; Emissão de CO2 0.018 kg; Código LER 17 02 03; Massa do elemento 0.019 kg; Volume 0.000032 m3
Resíduos:
- embalagem: re170201 Madeira. (componente de resíduo); rendimento 0.04 kg; Código LER 17 02 01; Massa do elemento 1 kg; Volume 0.000909 m3
