# Placas onduladas asfálticas, para montagem de revestimento de telhas de betão

- Propriedade do ficheiro: CYPE Ingenieros S.A.
- Formato: FIEBDC-3/2016
- Programa: Gerador de preços para construção civil. CYPE Ingenieros, S.A.
- Data: 06/06/2025
- Moeda: EUR
- Custos indirectos: 3 %
- IVA: 23 %

## Q Coberturas

### QU Componentes de coberturas inclinadas e curvas

#### QUH De telhas de betão

**QUH015** m² Placas onduladas asfálticas, para montagem de revestimento de telhas de betão.
Placas subtelha, asfálticas DRS (dupla camada protectora de resina e sobreposição de segurança), BT-50 "ONDULINE", armadas com fibras minerais e vegetais mais resina, de 2000 mm de comprimento, 1000 mm de largura e 2,4 mm de espessura, colocadas com uma sobreposição da placa superior de 100 mm e fixadas mecanicamente ao suporte, para montagem de revestimento de telha de betão de perfil árabe, em cobertura inclinada, com uma pendente maior que 25%. Inclusive acessórios de fixação das placas.
Critérios considerados na determinação do preço da unidade de obra: O preço não inclui o revestimento de cobertura de telhas.
Inclui: Marcação. Corte das placas. Fixação das placas. Vedação de juntas.
Critério de medição de projecto: Superfície da vertente medida em verdadeira magnitude, segundo documentação gráfica de Projecto.
Critério de medição de obra: Medir-se-á, em verdadeira magnitude, a superfície realmente executada segundo especificações de Projecto.

| Código | Un | Descrição | Rendimento | Preço | Importância |
|---|---|---|---|---|---|
| mt13bto010mc | m² | Placa subtelha, asfáltica DRS (dupla camada protectora de resina e sobreposição de segurança), BT-50 "ONDULINE", armada com fibras minerais e vegetais mais resina, de 2000 mm de comprimento, 1000 mm de largura e 2,4 mm de espessura, segundo NP EN 534. (material) | 1.05 | 8.76 | 9.198 |
| mt13lpo034c | Ud | Prego, Espiral "ONDULINE", com anilha. (material) | 3 | 0.09 | 0.270 |
| mo051 | h | Oficial de 1ª montador de painéis metálicos. (mão de obra) | 0.135 | 25.32 | 3.418 |
| mo098 | h | Ajudante de montador de painéis metálicos. (mão de obra) | 0.068 | 24.04 | 1.635 |
| % | % | Custos directos complementares | 2 % | 14.521 | 0.290 |
|  |  | Custos directos |  |  | 14.811 |

Resíduos:
- colocação: mt13bto010mc; factor de resíduo 0.06

## Recursos

**mt13bto010mc** m² Placa subtelha, asfáltica DRS (dupla camada protectora de resina e sobreposição de segurança)
Dados técnicos: Custo energético 139.318 MJ; Emissão de CO2 4.208 kg; Código LER 17 03 02; Massa do elemento 3.1 kg; Volume 0.0031 m3
Resíduos:
- embalagem: re170201 Madeira. (componente de resíduo); rendimento 0.017 kg; Código LER 17 02 01; Massa do elemento 1 kg; Volume 0.000909 m3
- embalagem: re170203 Plástico. (componente de resíduo); rendimento 0.005 kg; Código LER 17 02 03; Massa do elemento 1 kg; Volume 0.001667 m3
