# Impermeabilização de coberturas inclinadas

- Propriedade do ficheiro: CYPE INGENIEROS, S.A.
- Formato: FIEBDC-3/2002
- Moeda: EUR
- Custos indirectos: 3.00 %
- IVA: 23.00 %

## N Isolamentos e impermeabilizações

### NI Impermeabilizações

#### NIN Coberturas inclinadas

**NIN011** m² Impermeabilização de coberturas inclinadas, com lâmina impermeabilizante flexível e transpirável, Ondutiss Air 110 "ONDULINE", de 20 mm de espessura e 110 g/m², tipo monocamada, totalmente colada ao suporte com cimento cola melhorado, C2 E, com tempo de colocação ampliado.
Impermeabilização de coberturas inclinadas, com lâmina impermeabilizante flexível e transpirável, Ondutiss Air 110 "ONDULINE", de 20 mm de espessura e 110 g/m², tipo monocamada, totalmente colada ao suporte com cimento cola melhorado, C2 E, com tempo de colocação ampliado.
Inclui: Aplicação do cimento cola. Colocação da geomembrana. Tratamento dos pontos singulares.
Critério de medição de projecto: Superfície da vertente medida em verdadeira magnitude, segundo documentação gráfica de Projecto.
Critério de medição de obra: Medir-se-á, em verdadeira magnitude, a superfície realmente executada segundo especificações de Projecto.

| Código | Un | Descrição | Rendimento | Preço | Importância |
|---|---|---|---|---|---|
| mt09mcr250a | kg | Cimento cola melhorado, C2 E, com tempo de colocação ampliado, segundo NP EN 12004, para a fixação de geomembranas, composto por cimentos especiais, inertes seleccionados e resinas sintéticas. (material) | 2.000 | 0.70 | 1.40 |
| mt15reo010a | m² | Lâmina impermeabilizante flexível e transpirável, Ondutiss Air 110 "ONDULINE", de 20 mm de espessura e 110 g/m², segundo EN 13984. (material) | 1.100 | 0.72 | 0.79 |
| mo029 | h | Oficial de 1ª aplicador de lâminas impermeabilizantes. (mão de obra) | 0.333 | 18.85 | 6.28 |
| mo067 | h | Ajudante de aplicador de lâminas impermeabilizantes. (mão de obra) | 0.333 | 18.40 | 6.13 |
| % | % | Custos directos complementares | 2 % | 14.60 | 0.29 |
|  |  | Custos directos |  |  | 14.89 |
