# Sistema Integral "ONDULINE" de impermeabilização e isolamento térmico pelo exterior de cobertura inclinada

- Propriedade do ficheiro: CYPE Ingenieros S.A.
- Formato: FIEBDC-3/2016
- Programa: Gerador de preços para construção civil. CYPE Ingenieros, S.A.
- Data: 22/10/2024
- Moeda: EUR
- Custos indirectos: 3 %
- IVA: 23 %

## Q Coberturas

### QT Inclinadas

#### QTX Sistemas de telhados

**QTX130** m² Sistema Integral "ONDULINE" de impermeabilização e isolamento térmico pelo exterior de cobertura inclinada.
Sistema Integral "ONDULINE" de impermeabilização e isolamento térmico pelo exterior de cobertura inclinada, sobre suporte descontínuo de madeira, composto por: ISOLAMENTO TÉRMICO: painel sandwich com encaixe macho-fêmea, Ondutherm H16+A40+FAN13 "ONDULINE", composto de: face exterior de painel de aglomerado hidrófugo de 16 mm de espessura, núcleo isolante de espuma de poliestireno extrudido de 40 mm de espessura e face interior de friso de abeto natural, de 13 mm de espessura, de 2500x600 mm, fixado ao suporte através pregos, Espiral "ONDULINE"; IMPERMEABILIZAÇÃO: placa subtelha, asfáltica DRS, BT-200 "ONDULINE", fixada ao suporte com pregos, Espiral "ONDULINE"; REVESTIMENTO: telhas canudo cerâmicas, acabamento com engobe cor vermelho, 40,8x15x11,6 cm, fixadas com espuma de poliuretano, Ondufoam "ONDULINE" e ganchos "ONDULINE". Inclusive peça de remate de madeira para o fecho e protecção dos painéis em beirados e laterais, massa de poliuretano, Onduflex 300 (300 cm³) "ONDULINE", para vedação de juntas entre painéis e tela autocolante auto-protegida Ondufilm "ONDULINE", para a vedação de juntas entre painéis e entre painéis e encontros.
Critérios considerados na determinação do preço da unidade de obra: O preço não inclui a superfície suporte nem os pontos singulares e as peças especiais da cobertura.
Inclui: Limpeza da superfície suporte. Marcação e corte dos painéis. Colocação e fixação do painel sandwich. Colocação e fixação da placa subtelha. Vedação de juntas. Fixação das telhas com espuma.
Critério de medição de projecto: Superfície da vertente medida em verdadeira magnitude, segundo documentação gráfica de Projecto.
Critério de medição de obra: Medir-se-á, em verdadeira magnitude, a superfície realmente executada segundo especificações de Projecto.

| Código | Un | Descrição | Rendimento | Preço | Importância |
|---|---|---|---|---|---|
| mt13pso010caa | m² | Painel sandwich com encaixe macho-fêmea, Ondutherm H16+A40+FAN13 "ONDULINE", composto de: face exterior de painel de aglomerado hidrófugo de 16 mm de espessura, núcleo isolante de espuma de poliestireno extrudido de 40 mm de espessura e face interior de friso de abeto natural, de 13 mm de espessura, de 2500x600 mm. (material) | 1.05 | 53.53 | 56.207 |
| mt13lpo034c | Ud | Prego, Espiral "ONDULINE", com anilha. (material) | 9 | 0.09 | 0.810 |
| mt13bto025a | Ud | Massa de poliuretano, Onduflex 300 (300 cm³) "ONDULINE", para vedação de juntas entre painéis. (material) | 0.25 | 6.73 | 1.683 |
| mt13bto020b | m | Tela autocolante auto-protegida Ondufilm "ONDULINE", para a vedação de juntas. (material) | 1 | 4.15 | 4.150 |
| mt13bto010te | m² | Placa subtelha, asfáltica DRS (dupla camada protectora de resina e sobreposição de segurança), BT-200 "ONDULINE", armada com fibras minerais e vegetais mais resina, de 2000 mm de comprimento, 1050 mm de largura e 2,4 mm de espessura, segundo NP EN 534. (material) | 1.25 | 8.15 | 10.188 |
| mt13tac050a | Ud | Telha canudo cerâmica, acabamento com engobe cor vermelho, 40,8x15x11,6 cm, segundo EN 1304. (material) | 37.3 | 0.88 | 32.824 |
| mt13bto040 | Ud | Gancho "ONDULINE", para fixação de telhas em placa subtelha. (material) | 8 | 0.27 | 2.160 |
| mt13bto035a | Ud | Aerossol de 750 cm³ de espuma de poliuretano monocomponente, Ondufoam "ONDULINE". (material) | 0.25 | 6.85 | 1.713 |
| mt13pso020a | m | Peça de remate de madeira para o fecho e protecção dos painéis em beirados e laterais. (material) | 0.45 | 9.01 | 4.055 |
| mo011 | h | Oficial de 1ª montador. (mão de obra) | 0.766 | 23.31 | 17.855 |
| mo080 | h | Ajudante de montador. (mão de obra) | 0.766 | 22.13 | 16.952 |
| % | % | Custos directos complementares | 2 % | 148.597 | 2.972 |
|  |  | Custos directos |  |  | 151.569 |

Resíduos:
- colocação: mt13pso010caa; factor de resíduo 0.006
- colocação: mt13bto025a Massa de poliuretano, Onduflex 300 (300 cm³) "ONDULINE", para vedação de juntas entre painéis; factor de resíduo 0.06
- colocação: mt13bto010te; factor de resíduo 0.06
- colocação: mt13tac050a Telha canudo cerâmica, acabamento com engobe cor vermelho, 40,8x15x11,6 cm, segundo EN 1304; factor de resíduo 0.0578
- colocação: mt13bto040 Gancho "ONDULINE", para fixação de telhas em placa subtelha; factor de resíduo 0.0045
- colocação: mt13bto035a Aerossol de 750 cm³ de espuma de poliuretano monocomponente, Ondufoam "ONDULINE"; factor de resíduo 0.024

## Recursos

**mt13pso010caa** m² Painel sandwich com encaixe macho-fêmea
Dados técnicos: Custo energético 1404.065 MJ; Emissão de CO2 1.428 kg; Código LER 17 02 01; Massa do elemento 19.6 kg; Volume 0.017818 m3
Resíduos:
- embalagem: re170203 Plástico. (componente de resíduo); rendimento 0.032 kg; Código LER 17 02 03; Massa do elemento 1 kg; Volume 0.001667 m3

**mt13bto025a** Ud Massa de poliuretano, Onduflex 300 (300 cm³) "ONDULINE", para vedação de juntas entre painéis
Dados técnicos: Custo energético 12.716 MJ; Emissão de CO2 0.628 kg; Código LER 17 09 04; Massa do elemento 0.021 kg; Volume 0.000014 m3
Resíduos:
- embalagem: re170203 Plástico; rendimento 0.1 kg

**mt13bto010te** m² Placa subtelha, asfáltica DRS (dupla camada protectora de resina e sobreposição de segurança)
Dados técnicos: Custo energético 134.914 MJ; Emissão de CO2 4.072 kg; Código LER 17 03 02; Massa do elemento 3 kg; Volume 0.003 m3
Resíduos:
- embalagem: re170201 Madeira. (componente de resíduo); rendimento 0.017 kg; Código LER 17 02 01; Massa do elemento 1 kg; Volume 0.000909 m3
- embalagem: re170203 Plástico; rendimento 0.005 kg

**mt13tac050a** Ud Telha canudo cerâmica, acabamento com engobe cor vermelho, 40,8x15x11,6 cm, segundo EN 1304
Dados técnicos: Custo energético 5.610 MJ; Emissão de CO2 0.274 kg; Código LER 17 01 03; Massa do elemento 1.35 kg; Volume 0.00108 m3
Resíduos:
- embalagem: re170201 Madeira; rendimento 0.003 kg
- embalagem: re170203 Plástico; rendimento 0.002 kg

**mt13bto040** Ud Gancho "ONDULINE", para fixação de telhas em placa subtelha
Dados técnicos: Custo energético 0.053 MJ; Emissão de CO2 0.004 kg; Código LER 17 04 05; Massa do elemento 0.004 kg; Volume 0.000002 m3
Resíduos:
- embalagem: re150101 Embalagens de papel e cartão. (componente de resíduo); rendimento 0.001 kg; Código LER 15 01 01; Massa do elemento 1 kg; Volume 0.001333 m3

**mt13bto035a** Ud Aerossol de 750 cm³ de espuma de poliuretano monocomponente, Ondufoam "ONDULINE"
Dados técnicos: Custo energético 4.178 MJ; Emissão de CO2 0.208 kg; Código LER 17 06 04; Massa do elemento 0.01875 kg; Volume 0.000031 m3
Resíduos:
- embalagem: re150104 Embalagens de metal. (componente de resíduo); rendimento 0.15 kg; Código LER 15 01 04; Massa do elemento 1 kg; Volume 0.001667 m3
